# Saneamiento en Cambalud (Pasaje los Palmitos).

- Propiedad del archivo: CYPE INGENIEROS, S.A.
- Formato: FIEBDC-3/2004
- Programa: ARQUIMEDES
- Tipo: presupuesto
- Comentario: Presupuesto
- Fecha de los precios: 28/05/2018
- Divisa: EUR
- Costes indirectos: 3 %
- Gastos generales: 13 %
- Beneficio industrial: 6 %
- Código: SANEAMIENTO_124_2
Importe: 17536.89

## CAP01 DEMOLICIONES
Importe: 961.88

**D01E0090** m² Demolición pavim. horm. masa 10 cm espesor medios mecánicos.
202.5 m² × 4.61 (4.75 con costes indirectos) = 961.88
Demolición de pavimento de hormigón en masa de hasta 10 cms. de espesor por medios mecánicos, incluso acopio de escombros junto al lugar de carga.

| Código | Ud | Descripción | Rendimiento | Precio | Importe |
|---|---|---|---|---|---|
| M01A0030 | h | Peón (mano de obra) | 0.1 | 13.89 | 1.39 |
| QAA0020 | h | Retroexcavadora 72 kW (maquinaria) | 0.1 | 32.21 | 3.22 |
|  |  | Total |  |  | 4.61 |

| Medición | Uds. | Largo | Parcial |
|---|---|---|---|
| Tramo 1 (PZ-1 al PZ-8). | 250 | 0.70 | 175.000 |
| Tramo 2 (AR-1 al PZ-3). | 55 | 0.50 | 27.500 |
| Total |  |  | 202.5 |

## CAP02 MOVIMIENTO DE TIERRAS
Importe: 2994.05

**D02A0010** m² Desbroce y limpieza medios mecánicos.
80 m² × 2.32 (2.39 con costes indirectos) = 191.20
Desbroce y limpieza de terrenos con medios mecánicos, sin carga sobre camión, sin transporte. La medición se hará sobre perfil.

| Código | Ud | Descripción | Rendimiento | Precio | Importe |
|---|---|---|---|---|---|
| M01A0030 | h | Peón | 0.03 | 13.89 | 0.42 |
| QAA0080 | h | Pala cargadora sobre cadenas, 186 kW, peso en orden de trabajo 20220 kg (maquinaria; 26/11/2010) | 0.03 | 63.26 | 1.90 |
|  |  | Total |  |  | 2.32 |

| Medición | Uds. | Largo | Ancho | Parcial |
|---|---|---|---|---|
| Tramo 3 (AR-5 al PZ-7). | 1 | 80.00 | 1.00 | 80.000 |
| Total |  |  |  | 80 |

**D02C0010** m³ Excav. en zanjas, pozos cualquier terreno, medios mecánicos
116 m³ × 14.39 (14.82 con costes indirectos) = 1719.12
Excavación en zanjas, pozos o cimientos, en todo tipo de terreno, con medios mecánicos, refino y compactación del fondo de la excavación, incluso carga y transporte de material sobrante a vertedero autorizado.

| Código | Ud | Descripción | Rendimiento | Precio | Importe |
|---|---|---|---|---|---|
| M01A0030 | h | Peón | 0.1 | 13.89 | 1.39 |
| QAA0020 | h | Retroexcavadora 72 kW | 0.3 | 32.21 | 9.66 |
| QAB0030 | h | Camión basculante 15 t (maquinaria) | 0.1 | 33.36 | 3.34 |
|  |  | Total |  |  | 14.39 |

| Medición | Uds. | Largo | Ancho | Alto | Parcial |
|---|---|---|---|---|---|
| Tramo 1 (PZ-1 al PZ-8). | 1 | 250.00 | 0.70 | 0.60 | 105.000 |
| Tramo 2 (AR-1 al PZ-3). | 1 | 55.00 | 0.50 | 0.40 | 11.000 |
| Total |  |  |  |  | 116 |

**D02C0030** m³ Excav. manual en zanjas terreno compacto.
20 m³ × 34.54 (35.58 con costes indirectos) = 711.60
Excavación manual en zanjas en terreno compacto, hasta una profundidad de 1,50 m, con extracción de tierras al borde. La medición se hará sobre perfil.

| Código | Ud | Descripción | Rendimiento | Precio | Importe |
|---|---|---|---|---|---|
| M01A0030 | h | Peón | 0.9 | 13.89 | 12.50 |
| QBB0010 | h | Compresor caudal 2,5 m³/m 2 martillos. (maquinaria) | 1.9 | 11.6 | 22.04 |
|  |  | Total |  |  | 34.54 |

| Medición | Uds. | Largo | Ancho | Alto | Parcial |
|---|---|---|---|---|---|
| Tramo 3 (AR-5 al PZ-7). | 1 | 80.00 | 0.50 | 0.50 | 20.000 |
| Total |  |  |  |  | 20 |

**D02D0010** m³ Relleno medios mecánicos productos de excavación
111.75 m³ × 3.23 (3.33 con costes indirectos) = 372.13
Relleno realizado con medios mecánicos, con productos seleccionados procedentes del desmonte y excavación, compactado por capas de 30 cm, al 95% del Proctor modificado, incluso regado y refino de taludes.

| Código | Ud | Descripción | Rendimiento | Precio | Importe |
|---|---|---|---|---|---|
| M01A0030 | h | Peón | 0.01 | 13.89 | 0.14 |
| QAA0070 | h | Pala cargadora sobre neumáticos, 96 kW, peso en orden de trabajo 10968 kg (maquinaria) | 0.03 | 38.47 | 1.15 |
| QAA0160 | h | Compactador de suelo 65 kW, peso en orden de trabajo 7210 kg (maquinaria; 26/11/2010) | 0.04 | 36.94 | 1.48 |
| QAF0010 | h | Camión caja fija con cisterna/agua de 10 t (maquinaria) | 0.01 | 45.59 | 0.46 |
|  |  | Total |  |  | 3.23 |

| Medición | Uds. | Largo | Ancho | Alto | Parcial |
|---|---|---|---|---|---|
| Tramo 1 (PZ-1 al PZ-8). | 1 | 250.00 | 0.70 | 0.50 | 87.500 |
| Tramo 2 (AR-1 al PZ-3). | 1 | 55.00 | 0.50 | 0.30 | 8.250 |
| Tramo 3 (AR-5 al PZ-7). | 1 | 80.00 | 0.50 | 0.40 | 16.000 |
| Total |  |  |  |  | 111.75 |

## CAP03 SANEAMIENTO
Importe: 9088.71

**D29DAB0010** m Tub. saneam. PEAD D160 Condusan (T.P.P.) (27/03/2017)
135 m × 9.06 (9.33 con costes indirectos) = 1259.55
Tubería de saneamiento de polietileno de alta densidad, SN-8 (rigidez anular nominal 8 kN/m²), según UNE-EN 13476, Condusan (T.P.P. Tuberías y perfiles plásticos) o equivalente, de D 160 mm, compuesta de dos capas: una exterior en color negro y corrugada y una interior lisa y en color blanco, con junta elástica, enterrada en zanja, con p.p. de pequeño material, incluso solera de arena de 10 cm de espesor, nivelación del tubo, sin incluir excavación ni relleno de la zanja. Totalmente instalada y probada.

| Código | Ud | Descripción | Rendimiento | Precio | Importe |
|---|---|---|---|---|---|
| M01A0010 | h | Oficial primera (mano de obra) | 0.04 | 14.75 | 0.59 |
| M01A0030 | h | Peón | 0.06 | 13.89 | 0.83 |
| E28EC0010 | m | Tubería saneam. PEAD SN8 D 160 mm, Condusan (T.P.P.) (material) | 1 | 5.55 | 5.55 |
| E01CA0020 | m³ | Arena seca (material) | 0.066 | 26.7 | 1.76 |
| QAC0010 | h | Camión grúa 20 t (maquinaria) | 0.01 | 32.74 | 0.33 |
|  |  | Total |  |  | 9.06 |

| Medición | Uds. | Largo | Parcial |
|---|---|---|---|
| Tramo 2 | 1 | 55.00 | 55.000 |
| Tramo 3 | 1 | 80.00 | 80.000 |
| Total |  |  | 135 |

**D29DAB0020** m Tub. saneam. PEAD D200 Condusan (T.P.P.) (27/03/2017)
250 m × 12.2 (12.57 con costes indirectos) = 3142.50
Tubería de saneamiento de polietileno de alta densidad, SN-8 (rigidez anular nominal 8 kN/m²), según UNE-EN 13476, Condusan (T.P.P. Tuberías y perfiles plásticos) o equivalente, de D 200 mm, compuesta de dos capas: una exterior en color negro y corrugada y una interior lisa y en color blanco, con junta elástica, enterrada en zanja, con p.p. de pequeño material, incluso solera de arena de 10 cm de espesor, nivelación del tubo, sin incluir excavación ni relleno de la zanja. Totalmente instalada y probada.

| Código | Ud | Descripción | Rendimiento | Precio | Importe |
|---|---|---|---|---|---|
| M01A0010 | h | Oficial primera | 0.04 | 14.75 | 0.59 |
| M01A0030 | h | Peón | 0.06 | 13.89 | 0.83 |
| E28EC0020 | m | Tubería saneam. PEAD SN8 D 200 mm, Condusan (T.P.P.) (material) | 1 | 8.58 | 8.58 |
| E01CA0020 | m³ | Arena seca | 0.07 | 26.7 | 1.87 |
| QAC0010 | h | Camión grúa 20 t | 0.01 | 32.74 | 0.33 |
|  |  | Total |  |  | 12.2 |

| Medición | Uds. | Largo | Parcial |
|---|---|---|---|
| Tramo 1 | 1 | 250.00 | 250.000 |
| Total |  |  | 250 |

**Arqueta_40** ud Arqueta prefabricada de polipropileno, de dimensiones interiores 40x40x40 (29/05/2018)
6 ud × 50.59 (52.11 con costes indirectos) = 312.66
Arqueta prefabricada de polipropileno, de dimensiones interiores 40x40x40, con tapa, para alojamiento de la válvula, previa excavación con medios manuales y posterior relleno del trasdós con material granular.

| Código | Ud | Descripción | Rendimiento | Precio | Importe |
|---|---|---|---|---|---|
| M01A0010 | h | Oficial primera | 0.521 | 14.75 | 7.68 |
| M01A0030 | h | Peón | 0.385 | 13.89 | 5.35 |
| A03A0010 | m³ | Hormigón en masa de fck= 10 N/mm² | 0.108 | 85.86 | 9.27 |
| Arqueta_1 | ud | Arqueta de polipropileno 40x40x40 (material; 29/05/2018) | 1 | 15.05 | 15.05 |
| Tapa_PVC_40 | ud | Tapa de PVC, para arquetas de fontanería de 40x40 cm (material; 31/05/2018) | 1 | 11.4 | 11.40 |
| E01E0010 | m³ | Agua (material) | 1 | 1.84 | 1.84 |
|  |  | Total |  |  | 50.59 |

| Medición | Uds. | Parcial |
|---|---|---|
| Tramo 2 | 4 | 4.000 |
| Tramo 3 | 2 | 2.000 |
| Total |  | 6 |

**D04CA0010** ud Pozo registro circular D=1,00 m horm., parte fija (sup e inf), tapa fund. dúctil EJ-Norinco (01/04/2013)
8 ud × 530.83 (546.75 con costes indirectos) = 4374.00
Pozo de registro circular (parte fija), prefabricado de hormigón armado, de diámetro interior 1,00 m, con marcado CE s/UNE-EN 1917 y UNE 127917, formado por pieza inferior constituída por base de pozo de 1000x700 mm (Dxh) y pieza superior constituída por cono de 1000/625x1000 mm (D inf/sup x h), incluso pates montados en fábrica, registro reforzado D 400, s/UNE EN 124, de fundición dúctil EJ-Norinco o equivalente, de D=600 mm, juntas de estanqueidad o material de sellado, conexión a conducciones, incluso excavación precisa, relleno de trasdós con carga y transporte de tierras sobrantes a vertedero, totalmente terminado, según C.T.E. DB HS-5.

| Código | Ud | Descripción | Rendimiento | Precio | Importe |
|---|---|---|---|---|---|
| M01A0010 | h | Oficial primera | 0.5 | 14.75 | 7.38 |
| M01A0030 | h | Peón | 0.5 | 13.89 | 6.95 |
| QAC0010 | h | Camión grúa 20 t | 0.45 | 32.74 | 14.73 |
| E28BC0110 | ud | Tapa redonda articulada y marco octogonal p/ calzada, ø 600 mm, fund dúctil, D-400, TWINO SR, EJ-NORINCO (material; 23/03/2017) | 1 | 153.73 | 153.73 |
| E28AC0010 | ud | Base de pozo 1000x700 (Dxh) mm (material; 19/09/2011) | 1 | 205.8 | 205.80 |
| E28AC0020 | ud | Cono de pozo 1000/625x1000 (Dxh) e=120 mm i/pates (material; 19/09/2011) | 1 | 90.83 | 90.83 |
| E28AD0020 | ud | Junta de goma D=1000 mm para pozos de registro para unión entre dos piezas. (material; 10/10/2012) | 1 | 6.78 | 6.78 |
| A06B0010 | m³ | Excavación en zanjas y pozos. | 2.64 | 11.05 | 29.17 |
| A06D0020 | m³ | Carga mecánica, transporte tierras vertedero, camión, máx. 10 km | 1.46 | 4.58 | 6.69 |
| A06C0030 | m³ | Relleno localizado con material de excavación. (01/04/2013) | 1.18 | 7.43 | 8.77 |
|  |  | Total |  |  | 530.83 |

| Medición | Uds. | Parcial |
|---|---|---|
| Tramo 1 | 8 | 8.000 |
| Total |  | 8 |

## CAP04 ALBAÑILERÍA
Importe: 2685.15

**D03A0030** m² Solera hormigón masa HM-20/B/20/I, e=10 cm
202.5 m² × 12.87 (13.26 con costes indirectos) = 2685.15
Solera de hormigón en masa de 10 cm de espesor con hormigón de HM-20/B/20/I, incluso elaboración, vertido, vibrado, nivelación y curado.

| Código | Ud | Descripción | Rendimiento | Precio | Importe |
|---|---|---|---|---|---|
| M01A0010 | h | Oficial primera | 0.08 | 14.75 | 1.18 |
| M01A0030 | h | Peón | 0.16 | 13.89 | 2.22 |
| E01HCA0010 | m³ | Horm prep HM-20/B/20/I (material; 28/03/2009) | 0.11 | 80.57 | 8.86 |
| QBA0010 | h | Vibrador eléctrico (maquinaria) | 0.09 | 6.46 | 0.58 |
| E01E0010 | m³ | Agua | 0.015 | 1.84 | 0.03 |
|  |  | Total |  |  | 12.87 |

| Medición | Uds. | Largo | Parcial |
|---|---|---|---|
| Tramo 1 | 250 | 0.70 | 175.000 |
| Tramo 2 | 55 | 0.50 | 27.500 |
| Total |  |  | 202.5 |

## CAP05 INSTALACIONES

## CAP06 GESTIÓN DE RESIDUOS
Importe: 307.99

**D37B0060** m³ Transporte residuos a instalac. autorizada 20 km.
20.25 m³ × 11.01 (11.34 con costes indirectos) = 229.64
Transporte de residuos a instalación autorizada de gestión de residuos (Consejería de Medio Ambiente), con camión de 15 t, con un recorrido hasta 20 km.

| Código | Ud | Descripción | Rendimiento | Precio | Importe |
|---|---|---|---|---|---|
| QAB0030 | h | Camión basculante 15 t | 0.33 | 33.36 | 11.01 |
|  |  | Total |  |  | 11.01 |

| Medición | Uds. | Largo | Ancho | Alto | Parcial |
|---|---|---|---|---|---|
| Tramo 1 | 1 | 250.00 | 0.70 | 0.10 | 17.500 |
| Tramo 2 | 1 | 55.00 | 0.50 | 0.10 | 2.750 |
| Total |  |  |  |  | 20.25 |

**D37CB0010** t Coste entrega residuos de hormigón a instalación de valorización (29/10/2013)
30.37 t × 2.5 (2.58 con costes indirectos) = 78.35
Coste de entrega de residuos de hormigón limpios (tasa vertido), con código 170101 según la Lista Europea de Residuos (LER) publicada por Orden MAM/304/2002, a gestor de residuos autorizado por la Consejería de Medio Ambiente, para operaciones de valorización o eliminación, según RD 105/2008 y la Ley 22/2011.

| Código | Ud | Descripción | Rendimiento | Precio | Importe |
|---|---|---|---|---|---|
| E41CA0010 | t | Tasa gestor aut. valorización residuos hormigón, LER 170101 (material) | 1 | 2.5 | 2.50 |
|  |  | Total |  |  | 2.5 |

| Medición | Uds. | Parcial |
|---|---|---|
| Tramo 1 | 26.25 | 26.250 |
| Tramo 2 | 4.12 | 4.120 |
| Total |  | 30.37 |

## CAP08 VARIOS
Importe: 1000

**alzada** Pa Reposición de servicios afectados y varios (31/05/2018)
1 Pa × 970.87 (1000 con costes indirectos) = 1000.00
Partida alzada destinada a la reposición de servicios afectados no previsibles desde el proyecto incluyendo obras, instalaciones, etc
A JUSTIFICAR

## CAP09 SEGURIDAD Y SALUD
Importe: 499.11

**D32AA0040** ud Casco seguridad SH 6, Würth (23/11/2011)
3 ud × 17.97 (18.51 con costes indirectos) = 55.53
Casco seguridad SH 6, Würth o equivalente, con marcado CE.

| Código | Ud | Descripción | Rendimiento | Precio | Importe |
|---|---|---|---|---|---|
| E38AA0370 | ud | Casco seguridad SH 6, Würth (material; 22/11/2011) | 1 | 17.97 | 17.97 |
|  |  | Total |  |  | 17.97 |

**D32AA0020** ud Mascarilla FFP2 autofiltrante, Würth (23/11/2011)
1 ud × 8.09 (8.33 con costes indirectos) = 8.33
Mascarilla FFP2 autofiltrante, Würth o equivalente, protección contra partículas sólidas y líquidas de mediana toxicidad, con marcado CE.

| Código | Ud | Descripción | Rendimiento | Precio | Importe |
|---|---|---|---|---|---|
| E38AA0310 | ud | Mascarilla FFP2 autofiltrante, Würth (material; 15/11/2011) | 1 | 8.09 | 8.09 |
|  |  | Total |  |  | 8.09 |

**D32AB0010** ud Guantes amarillo, Würth (23/11/2011)
3 ud × 6.78 (6.98 con costes indirectos) = 20.94
Guantes protección amarillo, Würth o equivalente, con marcado CE.

| Código | Ud | Descripción | Rendimiento | Precio | Importe |
|---|---|---|---|---|---|
| E38AB0200 | ud | Guantes protección nitrilo amarillo, Würth, con marcado CE. (material; 16/11/2011) | 1 | 6.78 | 6.78 |
|  |  | Total |  |  | 6.78 |

**D32AC0010** ud Botas marrón S3, Würth (23/11/2011)
3 ud × 84.83 (87.37 con costes indirectos) = 262.11
Botas marrón S3 (par), Würth o equivalente, con puntera y plantilla metálica, con marcado CE.

| Código | Ud | Descripción | Rendimiento | Precio | Importe |
|---|---|---|---|---|---|
| E38AC0110 | ud | Botas S3 marrón, Würth (material; 16/11/2011) | 1 | 84.83 | 84.83 |
|  |  | Total |  |  | 84.83 |

**D32CC0010** ud Chaleco reflectante
3 ud × 5.99 (6.17 con costes indirectos) = 18.51
Chaleco reflectante CE s/normativa vigente.

| Código | Ud | Descripción | Rendimiento | Precio | Importe |
|---|---|---|---|---|---|
| E38CC0020 | ud | Chaleco reflectante (material) | 1 | 5.99 | 5.99 |
|  |  | Total |  |  | 5.99 |

**D32CA0010** ud Señal de cartel obras, PVC, sin soporte metálico
1 ud × 6.98 (7.19 con costes indirectos) = 7.19
Señal de cartel de obras, de PVC, sin soporte metálico, (amortización = 100 %), incluso colocación y desmontaje.

| Código | Ud | Descripción | Rendimiento | Precio | Importe |
|---|---|---|---|---|---|
| M01A0030 | h | Peón | 0.2 | 13.89 | 2.78 |
| E38CA0030 | ud | Señal cartel obras, PVC, 45x30 cm (material) | 1 | 4.2 | 4.20 |
|  |  | Total |  |  | 6.98 |

**D32CB0030** ud Cono de señalización reflectante
5 ud × 11.07 (11.4 con costes indirectos) = 57.00
Cono de señalización reflectante de 60 cm de altura, incluso colocación y posterior retirada.

| Código | Ud | Descripción | Rendimiento | Precio | Importe |
|---|---|---|---|---|---|
| M01A0030 | h | Peón | 0.05 | 13.89 | 0.69 |
| E38CB0060 | ud | Cono de señalización reflectante 50 cm (material) | 1 | 10.38 | 10.38 |
|  |  | Total |  |  | 11.07 |

**D32E0010** ud Botiquín metálico tipo maletín, con contenido sanitario
1 ud × 49.88 (51.38 con costes indirectos) = 51.38
Botiquín metálico tipo maletín, preparado para colgar en pared, con contenido sanitario completo según ordenanzas.

| Código | Ud | Descripción | Rendimiento | Precio | Importe |
|---|---|---|---|---|---|
| E38E0010 | ud | Botiquín metál. tipo maletín c/contenido (material) | 1 | 49.88 | 49.88 |
|  |  | Total |  |  | 49.88 |

**D32BB0040** ud Valla metálica modular, tipo Ayuntamiento, de 2,50x1,10 m
3 ud × 5.86 (6.04 con costes indirectos) = 18.12
Valla metálica modular, tipo Ayuntamiento, de 2,50 de largo y 1,10 m de altura, (amortización = 10 %), incluso colocación y posterior retirada.

| Código | Ud | Descripción | Rendimiento | Precio | Importe |
|---|---|---|---|---|---|
| M01A0030 | h | Peón | 0.1 | 13.89 | 1.39 |
| E38BB0010 | ud | Valla metálica amarilla de 2,50x1 m (material) | 0.1 | 44.7 | 4.47 |
|  |  | Total |  |  | 5.86 |

## Precios auxiliares

**A03A0010** m³ Hormigón en masa de fck= 10 N/mm²
Precio: 85.86
Hormigón en masa de fck= 10 N/mm², árido machaqueo 32 mm máx., confeccionado con hormigonera.

| Código | Ud | Descripción | Rendimiento | Precio | Importe |
|---|---|---|---|---|---|
| M01A0030 | h | Peón | 2 | 13.89 | 27.78 |
| E01BA0040 | t | Cemento portland, CEM II/B-P 32,5 R, granel (material; 03/07/2012) | 0.225 | 129.75 | 29.19 |
| E01CA0010 | t | Arena seca (material) | 0.6 | 17.8 | 10.68 |
| E01CB0090 | t | Arido machaqueo 16-32 mm (material) | 1.2 | 13 | 15.60 |
| E01E0010 | m³ | Agua | 0.2 | 1.84 | 0.37 |
| QAD0010 | h | Hormigonera portátil 250 l (maquinaria) | 0.5 | 4.48 | 2.24 |
|  |  | Total |  |  | 85.86 |

**A06B0010** m³ Excavación en zanjas y pozos.
Precio: 11.05
Excavación en zanjas y pozos en cualquier clase de terreno con extracción de tierras al borde.

| Código | Ud | Descripción | Rendimiento | Precio | Importe |
|---|---|---|---|---|---|
| M01A0030 | h | Peón | 0.1 | 13.89 | 1.39 |
| QAA0020 | h | Retroexcavadora 72 kW | 0.3 | 32.21 | 9.66 |
|  |  | Total |  |  | 11.05 |

**A06D0020** m³ Carga mecánica, transporte tierras vertedero, camión, máx. 10 km
Precio: 4.58
Carga mecánica y transporte de tierras a vertedero, con camión de 18 Tn, con un recorrido máximo de 10 Km.

| Código | Ud | Descripción | Rendimiento | Precio | Importe |
|---|---|---|---|---|---|
| QAA0070 | h | Pala cargadora sobre neumáticos, 96 kW | 0.015 | 38.47 | 0.58 |
| QAB0030 | h | Camión basculante 15 t | 0.12 | 33.36 | 4.00 |
|  |  | Total |  |  | 4.58 |

**A06C0030** m³ Relleno localizado con material de excavación. (01/04/2013)
Precio: 7.43
Relleno localizado con material procedente de la excavación, compactado por capas de 30 cm, al proctor modificado del 95 %, incluso riego.

| Código | Ud | Descripción | Rendimiento | Precio | Importe |
|---|---|---|---|---|---|
| M01A0030 | h | Peón | 0.376 | 13.89 | 5.22 |
| QAA0020 | h | Retroexcavadora 72 kW | 0.05 | 32.21 | 1.61 |
| QBD0020 | h | Compactador manual, tipo pequeño de rodillo vibrante de 0,60 t (maquinaria) | 0.08 | 2.84 | 0.23 |
| E01E0010 | m³ | Agua | 0.2 | 1.84 | 0.37 |
|  |  | Total |  |  | 7.43 |

## Recursos

**QAA0020** h Retroexcavadora 72 kW
Retroexcavadora sobre ruedas, 72 kW, peso en orden de trabajo 8140 kg

**QAF0010** h Camión caja fija con cisterna/agua de 10 t
Camión de caja fija con cisterna para agua con carga máxima autorizada de 10 t

**E28EC0010** m Tubería saneam. PEAD SN8 D 160 mm, Condusan (T.P.P.)
Tubería saneamiento PEAD SN8 D 160 mm, PNE-prEN 13476-1, Condusan (T.P.P.)

**QAC0010** h Camión grúa 20 t
Camión grúa de 20 t, pluma de 23 m

**E28EC0020** m Tubería saneam. PEAD SN8 D 200 mm, Condusan (T.P.P.)
Tubería saneamiento PEAD SN8 D 200 mm, PNE-prEN 13476-1, Condusan (T.P.P.)

**E28BC0110** ud Tapa redonda articulada y marco octogonal p/ calzada, ø 600 mm, fund dúctil, D-400, TWINO SR, EJ-NORINCO
Tapa redonda articulada y marco octogonal de fundición dúctil para calzada, soporte elástico de polietileno clipado sobre el marco anti-ruido y anti-desplazamiento, bloqueo de seguridad a 90º y extraíble en posición vertical, autocentrada en su marco por 5 guías, con medidas exteriores de marco ø 850x100 mm y hueco libre de ø 600 mm, clase D-400, certificado AENOR, peso del conjunto tapa y marco de 52 Kg, con marcado fundido en relieve antideslizante, s/ norma EN-124, ref TWINO SR, de EJ-NORINCO

**E28AC0010** ud Base de pozo 1000x700 (Dxh) mm
Base de pozo prefabricada de 1000x700 (Dxh) mm de hormigón armado c/2 acometidas, con marcado CE s/UNE-EN 1917 y UNE 127917.

**E28AC0020** ud Cono de pozo 1000/625x1000 (Dxh) e=120 mm i/pates
Cono de pozo prefabricado de 1000/625x1000 (Dxh) mm, e=120 mm, de hormigón armado c/pates, con marcado CE s/UNE-EN 1917 y UNE 127917.

**E01HCA0010** m³ Horm prep HM-20/B/20/I
Hormigón preparado HM-20/B/20/I

**E41CA0010** t Tasa gestor aut. valorización residuos hormigón, LER 170101
Tasa de gestor autorizado valoración en residuos de hormigón, sin sustancias peligrosas, LER 170101.

**E38AA0370** ud Casco seguridad SH 6, Würth
Casco seguridad SH 6, con marcado CE, Würth

**E38AA0310** ud Mascarilla FFP2 autofiltrante, Würth
Mascarilla FFP2 autofiltrante, protección contra partículas sólidas y líquidas de mediana toxicidad, con marcado CE, Würth

**E38AC0110** ud Botas S3 marrón, Würth
Botas S3 marrón S3 (par), con puntera y plantilla metálica, con marcado CE, Würth

**E38CA0030** ud Señal cartel obras, PVC, 45x30 cm
Señal de cartel de obras, PVC, 45x30 cm

**E38E0010** ud Botiquín metál. tipo maletín c/contenido
Botiquín metálico tipo maletín preparado para colgar en pared, con contenido.

**E01BA0040** t Cemento portland, CEM II/B-P 32,5 R, granel
Cemento portland, CEM II/B-P 32,5 R, UNE-EN 197-1, tipo II/B, con puzolana natural (P), clase de resistencia 32,5 N/mm² y alta resistencia inicial, a granel, con marcado CE.
